# Isofenster
Angebotsaufforderung (GAEB 90, DA83)
Währung: EUR

## Zusätzlicher Text
Angebotsabgabe

BAUVORHABEN :  Turmstr. 62

  10551 Berlin

GEWERK  :  Fenstersanierung
  1 Haus_ VH
  Straßenseitig mit zus. db Schallschutz SK 3

Der Bieter ist angehalten vor Angebotsabgabe die Örtlichkeiten in
Augenschein zu nehmen.

Beginn: 10.03. 2025
Baufertigstellung: Bis zum 30.04.2025
Die Bestandaufnahme für ein Feinaufmaß kann vor den benannten Terminen
erfolgen ! -Mietertermine sind ab 01.02.2025 möglich.

## Zusätzlicher Text
A) ALLGEMEINE VORBEMERKUNGEN FÜR LEISTUNGSVERZEICHNISSE (MLV)

=================================================================

A1) ALLGEMEINES

Diesem Leistungsverzeichnis liegen die "Zusätzliche Vertragsbedingungen
für die Ausführung von Bauleistungen (Z-VOB/B)" der Covivio Immobilien
GmbH in der bei Vertragsabschluß gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Covivio Immobilien GmbH in der jeweils gültigen
Fassung

Mit Abgabe seines Angebotes bzw. Annahme des Vertrages erklärt der AN,
dass von ihm sämtliche gesetzlichen, behördlichen und
berufgenossenschaftlichen Auflagen erfüllt werden, die zur Ausführung
der im LV beschriebenen Leistungen erforderlich sind.

Es dürfen nur solche Materialien verwendet werden, über die der AN das
uneingeschränkte Eigentumsrecht besitzt und die vollkommen frei von
Rechten Dritter sind.

Für die Ausführung der Arbeiten ist Fachpersonal in ausreichender Zahl
einzusetzen.
Hierbei ist darauf zu achten, dass für die Ausführung sämtlicher
Arbeiten unsere Baustellenordnung in der jeweils gültigen Fassung zu
beachten ist, die dem ausführenden Fachpersonal in geeigneter Form zur
Kenntnis zu geben ist.

A2) KUNDENDIENST

Die Arbeiten werden in, an oder in der Nähe bewohnter Häusern
ausgeführt.

Der Auftraggeber (AG) erwartet vom AN tatkräftige Unterstützung bei den
Bemühungen, berechtigten Mieterwünschen zu entsprechen. Dazu gehören
insbesondere folgende Verpflichtungen:

1) Alle Handwerker/Mitarbeiter des AN haben die Verpflichtung, Kunden
des AG (Mietern) höflich und hilfsbereit zu begegnen. In Gesprächen mit
den Mietern ist das Bemühen von Covivio Immobilien GmbH um einen
verbesserten Kundendienst herauszustellen.

2) Die Mieter betroffener Häuser sind rechtzeitig vor Durchführung der
Reparaturarbeiten zu verständigen, ggf. durch Aushang im Treppenhaus
oder auch individuelle Terminvereinbarung mit dem einzelnen Mieter.

3) Bei Arbeiten in Wohnungen/ Kellern sind Möbel und sonstiges
Mietereigentum, Bodenflächen und angrenzende Bauteile etc. im Bereich
der auszuführenden Arbeiten durch Folie, evtl. Schaltafeln oder
Ähnliches zu schützen.

A3) PREISE

In den Einheitspreisen sind sämtliche Kosten, wie Lohn-, Material- und
Nebenkosten enthalten, insbesondere auch:

1) Koordination / Terminabsprache(n) mit dem(den) Mieter(n) /
Kundenbetreuer(n) / Bauleiter(n)

2) sämtliche Fahrt- und Transportkosten,

3) sämtliche tariflichen Zulagen wie z.B. Schmutz- und Staubzulagen,
Zulagen für ekelerregende
Arbeiten etc.,

4) Befestigungsmittel aller Art; Hilfsstoffe wie Nägel, Bindedraht und
Kleinmaterial sowie alle Baustoffe, die zur kompletten Erstellung der
Leistung erforderlich sind,

5) die Abdeckung von Einrichtungsgegenständen zum Schutz vor
Beschädigung und Verschmutzung (bei Arbeiten in Wohnungen/ Kellern)

6) das, ggf. tägliche, Säubern der Arbeitsstelle / Treppenhäusern

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B)  ALLGEMEINE TECHNISCHE VORBEMERKUNGEN
============================================

B1) ALLGEMEINES

Für Lieferung und Ausführung gelten neben dem Leistungsverzeichnis:

1.  die neuesten DIN-Vorschriften, VDE- und VDI-Richtlinien

2.  die Vorschriften der zuständigen Behörden (z.B. Bauaufsicht,
Gewerbeaufsicht, Brandverhütung,
  TÜV, Berufsgenossenschaften und Versorgungsbetriebe,

3.  die Bestimmungen der Gerüstbauordnung

4.  die Festlegungen des jeweiligen Werkstoffherstellers. Die
Werkstoffe müssen den
  geforderten Bedingungen der Leistungsbeschreibung entsprechen.

B2) FACHSPEZIFISCHE NACHWEISE

Fachspezifische Nachweise, z.B. für den Umgang mit Asbest, PAK, und
dergleichen, sind auf Anforderung des (AG) jederzeit und umgehend zu
erbringen

Bei wesentlichen Änderungen z.B. Ausscheiden eines befähigten
Mitarbeiters oder Auslaufen eines befristeten Nachweises (z.B.
Schweißnachweis) ist der AN verpflichtet dies unverzüglich beim (AG)
schriftlich anzuzeigen. Ebenso sind die jeweils gültigen
Unfallverhütungsvorschriften zu beachten und unbedingt einzuhalten.

B3) GEBÄUDESCHÄDEN

Falls dem AN bei der Durchführung von Reparaturarbeiten weitere
Gebäudeschäden bekannt werden (auch an anderen Gewerken), so hat er dem
zuständigen Bauleiter des AG hierüber umgehend zu unterrichten.

B4) LAGER- UND ABSTELLFLÄCHEN

Die Errichtung von Lager- und Arbeitsplätzen ist mit der jeweiligen
Bauleitung vorher abzustimmen.

Baustoffe und Bauteile dürfen nicht in den Treppenhäusern und/oder auf
anderen
Verkehrsflächen gelagert werden.

Bauschutt darf grundsätzlich nicht im Gebäude gelagert werden.

B5) BEDINGUNGEN FÜR DIE ENTSORGUNG VON ABFÄLLEN

Der AN ist verpflichtet, die beim AG anfallenden Abfälle ordnungsgemäß
und sofort zu entsorgen. Zu diesem Zweck hat er die einschlägigen
Gesetze, Verordnungen und sonstigen öffentlich-rechtlichen Vorschriften
-- z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluß des
Gewässerschäden-Haftungsrisikos auf seine Kosten eine
Haftpflichtversicherung in ausreichender Höhe für Personen-, Sach- und
Vermögensschäden abzuschließen und dem AG den Abschluß auf Verlangen
nachzuweisen. Diese Regelung läßt die Haftung des AN unberührt.

B5) BEDINGUNGEN FÜR BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

## Isofenster
Datum: 26.11.24

*Hinweis*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis*
Ausstattung und Ausführung wie folgt:

Fensterelemente im 7-Kammer Profilsystem  in
flächenversetzter Ausführung mit zwei
Anschlagdichtungen, Farbe außen und innen weiß RAL
9016, Dichtungsfarbe grau mit Beschlag.

Hofseitige Fenster Unterlichter mit TRAV-Verglasung
inkl. Blendrahmenverbreiterung

Lüftungselement jeweils ein Paar Fensterfalzlüfter pro
Fenster

Feinaufmaß und Werkplanung

Informationen für die Terminabstimmung mit den Mietern
werden vom AG zur Verfügung gestellt.

Selbständige nachweislich geführte Mietertermine ( 3
Stück) und Hausaushänge

Regelmäßige schriftliche Informationen an den AG über
Termine bzgl. Feinaufmaß-/Montage-/Lieferzeiten

Aufmaß zur SR mit Zuordnung der Positionen zu den
einzelnen Mieteinehiten / Wohnungen

Im Fensterpreis müssen folgende Nebenleistungen
enthalten
sein:

-  1 Aufmaß vor Ort, bei Neubau/Sanierung nur mit
Meterriß
-  Demontage, Transport und Entsorgung der alten
Fenster

Für evtl. Demontage und Entsorgung von asbesthaltigen
Stoffen
wird ein Mehrpreis je nach Aufwand berechnet.
-  äußere Abdichtung, schlagregendicht mit
vorkomprimiertem
  Dichtband entsprechender Stärke und Folie A
-  Ausschäumen der Bauanschlußfuge mit PU-Schaum
-  Fensterbankanschlußprofil
-  Schichtstoff Innenfensterbänke, in Standardfarben
des Herstellers Spela weiß oder Marmor bianco, andere
Farben auf
  Anfrage, Ausladung 20 cm, fertig montiert
-  Innenabdichtung dampfdicht mit überputzbarer
Fensterfolie
  oder Dichtband
-  Innenbeleistung mit PVC-Material bis 60 mm Breite
-  Innenversiegelung (Schönheitsfuge)
-  Justieren der Fenster

Es ist dringend darauf zu achten, das der Einbau der
neuen Kunststofffenster mit einer größtmöglichen
Fensterfläche zu erfolgen hat.
Durch das anbringen des WDVS (ca. 3cm Leibung) darf die
Fensterfläche später max. kleiner 10% als vorh. sein.

Ausführungszeit

Beginn: 10.03. 2025
Baufertigstellung: Bis zum 30.04.2025
Die Bestandaufnahme für ein Feinaufmaß kann vor den
benannten Terminen erfolgen ! -Mietertermine sind ab
01.02.2025 möglich.

*Hinweis*
ZTV-2. Leistungsumfang

Der Bieter hat sich vor Angebotsabgabe über den Umfang
der auszuführenden Arbeiten umfassend zu informieren
und die örtlichen Gegebenheiten zu berücksichtigen.
Schäden und Behinderungen die erst während der
Bauausführung erkennbar werden, sind schriftlich dem
Auftraggeber mitzuteilen.
Die weitere Vorgehensweise wird vom AG festgelegt.

*Hinweis*
ZTV-3. Verarbeitungsbedingungen

Grundsätzlich sind die Ausführungsanweisungen und/oder
die Technischen Merkblätter der Herstellers genauestens
zu beachten.

Die Mindestverarbeitungstemperaturen der Materialien
dürfen in keinem Fall unterschritten werden.
Bei Verklebungs- und Beschichtungsarbeiten darf die
Temperatur der Außenluft, der Untergründe und der
Materialien bis zur vollständigen Durchhärtung nicht
unter + 5 Grad Celsius liegen.
(Ausnahme: QS-Produkte - siehe Techn. Merkblätter)

Farbübereinstimmungen und Farbabweichungen gemäß
BFS Merkblatt Nr. 25.

*Hinweis*
ZTV-4. Aufmaß und Abrechnung

Es gelten die Aufmaß- und
Abrechnungsvorschiften der DIN 18345.

### Bereich 1 Baustelleneinrichtung

#### Abschnitt 1.1 Baustelleneinrichtung

*Hinweis*
BE ist für den Hinterhof möglich

**1.1.10 Einrichten der Baustelle**
Geräte, Werkzeuge und sonstige Betriebsmittel,
die zur vertragsgemäßen Erfüllung der Bauleistungen
erforderlich sind, auf die Baustelle bringen,
bereitstellen und soweit der Geräteeinsatz nicht
gesondert berechnet wird, betriebsfertig aufstellen
einschließlich der dafür notwendigen Arbeiten.

Baubüros, Unterkünfte, Werkstätten, Lagerschuppen
und dergleichen, soweit erforderlich, an- und
abtransportieren, aufbauen und einrichten.

Kosten für Gebrauchsunterhaltung und Betreiben der
Geräte, Anlagen und Einrichtungen werden nicht mit
dieser Pauschale, sondern mit den Einheitspreisen der
entsprechenden Teilleistung vergütet.
Menge: 1,000 psh

**1.1.20 Baustellen WC**
Toilettenkabine nach Vorschrift der
Arbeitsstättenverordnung S 45 aufstellen, vorhalten,
unterhalten und wieder entfernen. Im Unterhalt ist das
Entleeren bei Bedarf bzw. Austausch der Kabine
enthalten. Nutzung erfolgt durch alle am Bauvorhaben
beteiligten Firmen.
Für eine Grundeinsatzzeit von 18 Wochen
Menge: 1,000 Stk

**1.1.30 Bauzaun auf Anweisung des AG**
Bauzaun auf Anweisung des AG aus
mobilen Stahlrahmenelementen mit Rundstahlfüllstäben, Stützfüßen aus Beton, incl.
sämtlicher Verbindungen, Kupplungen etc.
Der Zaun ist aufzustellen und nach Abschluss aller
Bauarbeiten
wieder abzubauen.

Türen und Tore werden gesondert vergütet.
Zaunhöhe:  2.00 m
Menge: 20,000 lfm

**1.1.40 zus. Bauschuttcontainer bereitstellen**
*** Bedarfsposition ohne GB
Bauschuttcontainer bereitstellen und abtransportieren,
Inhalt fachgerecht entsorgen.

Container für schadstofffreien Abfall bereitstellen,
vorhalten für die Dauer der vertraglich festgelegten
Ausführungszeit einschließlich Transport zu einer
zugelassenen Deponie.
Die Kosten und Gebühren für die Entsorgung werden auf
Nachweis gesondert vergütet. geschlossene Form
Abfallart: Bauschutt, gemischter Bauschutt,
Verpackungsmaterial, Dämmstoffabfall
Menge: 5,000 m3

**1.1.50 Einholen der für die ausgeschriebenen Arbeiten benötigten Anträge**
Genehmigungen einschließlich Entrichtung der Gebühren
Die Kosten werden auf Nachweis erstattet.
Straßenlandsondernutzung und Verkehrsrechtliche
Anordnung.
Menge: 1,000 pau

### Bereich 2 Fenster

#### Abschnitt 2.1 2-tlg. Kunststoff Balkontür

*Hinweis*
2-flg. Balkontür bis 2,30 Höhe
2-flg. Balkontür, mit Drehkipp-Beschlag, als Stulp,
mit äußerem Anziehgriff und Schnäpper,
einschl. Isolierverglasung,
Oberlichtelement:  fest
Sandwichelemente im unteren Sektionsbereich - 2 Stück

Rahmen BR AS 80mm
Flügel Flügel AS/MD 83mm
Glasleiste Kombi-GL 23mm Eckige Optik
Farbe Element weiß
Dichtung Dichtung silbergrau

Glasaufbau : 8/14/4/14/6
Randverbund Warme Kante grau

Maß 2800 mm x 1200 mm

Glas 3-fach 40dB_ SK3

Demontage/ Entsorgung Holzeinfachtür/ Kunststofftür

**2.1.10 Lieferung und Montage**
Lieferung und Montage Elemente incl. Bauanschlußfuge
mit Kompriband außen, schäumen, Fensterfolie innen,
ggf. Verleistung
Menge: 8,000 Stck

**2.1.20 Demontage und Entsorgung alte Elemente**
Demontage und Entsorgung bauseits vorhandene
Elemente
Menge: 8,000 Stck

**2.1.30 Beiputzarbeiten in der Laibung**
Beiputzarbeiten in der Laibung.
Einschäumen der Hohlräume bis 50mm
Menge: 8,000 Stck

#### Abschnitt 2.3 2-tlg. Kunststoff Element 1,12 x2,10

*Hinweis*
3-tlg. Kunststoff Element

2-flg. Fenster, bis 1120mm x 2100mm
2-flg. Fenster als Stulp,
zweiflügelig dreh-kipp mit Oberglas als Kipp
Oberlicht Kipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1120 mm x 2100 mm

Fensterbankanschlussleiste 18441 30mm mittig
Glas 3-fach_ SK 3
Montage 3 flg. Fenster
Sprela Profil 200 Innenbank 300 mm weiß
Rahmenverbreiterung 30/82mm  weiß
Demontage und Entsorgung der alten Elemente

**2.3.10 Lieferung und Montage**
Lieferung und Montage Elemente incl. Bauanschlußfuge
mit Kompriband außen, schäumen, Fensterfolie innen,
ggf Verleistung
Menge: 48,000 Stck

**2.3.20 Innenfensterbank Sprela Typ 200**
Innenfensterbank Sprela Typ 200
Ausladung bis 200 mm
Oberfläche weiß, ohne Nase
Menge: 48,000 Stck

**2.3.30 Demontage und Entsorgung alte Elemente**
Menge: 48,000 Stck

**2.3.40 Beiputzarbeiten in der Laibung**
Beiputzarbeiten in der Laibung
Einschäumen der Hohlräume bis 50mm
Menge: 48,000 Stck

#### Abschnitt 2.4 2-flg. Kunststoff Element 1,00 x 1,60

*Hinweis*
1-tlg. Kunststoff Element
1-flg. Fenster, bis 1,6qm
mit Drehkipp-Beschlag und Isolierverglasung
liefern und einbauen,
Rahmen BR AS 80mm
Flügel Flügel AS/MD 83mm
Glasleiste Kombi-GL 23mm Eckige Optik
Farbe Element weiß
Dichtung Dichtung silbergrau

3-fach Glas, Ug 0.6 W/m²K
Glasaufbau : 4/14/4/14/4

Randverbund Warme Kante grau
Feld Griffsitz
DK Fenster K DM15 GSH Links
Zusatzprofile Profil.-Nr.
unten Basisprofil 31/30
Dübelsystem li/re/ob 6,5mm
Entwässerung Entwässerung außen
Maß 1000 mm x 1600 mm
Hofseite
Fensterbankanschlussleiste 18441 30mm mittig

Montage 1 flg. Fenster
Sprela Profil 200 Innenbank 300 mm weiß
Rahmenverbreiterung 30/82mm 19367 weiß

Demontage/ Entsorgung Holzeinfachfenster

**2.4.10 Lieferung und Montage**
Lieferung und Montage Elemente incl. Bauanschlußfuge
mit Kompriband außen, schäumen, Fensterfolie innen,
ggf Verleistung
Menge: 18,000 Stck

**2.4.20 Zulage mattierte Verglasung**
Zulage für mattierte Verglasung (Milchglas)
0,60 x  1,30m
Menge: 18,000 Stck

**2.4.30 Innenfensterbank Sprela Typ 200**
Innenfensterbank Sprela Typ 200
Ausladung bis 200 mm
Oberfläche weiß, ohne Nase
Menge: 18,000 Stck

**2.4.40 Demontage und Entsorgung alte Elemente**
Menge: 18,000 Stck

**2.4.50 Beiputzarbeiten in der Laibung**
Beiputzarbeiten in der Laibung
Ausschäumen der Hohlräume bis 50 mm
Menge: 18,000 Stck

#### Abschnitt 2.5 1-flg. Kunststoff Element 0,60 x 1,00

*Hinweis*
1-tlg. Kunststoff Element
1-flg. Fenster, bis 1,00 qm
1-flg. Fenster mit Pfosten,
Dreh- und Drehkipp-Beschlag,
einschl. Isolierverglasung liefern und einbauen,

Rahmen BR AS 80mm
Flügel Flügel AS/MD 83mm
Glasleiste Kombi-GL 23mm Eckige Optik
Kämpfer Pfosten AS 92mm
Farbe Element weiß
Dichtung silbergrau
3-fach Iso-Glas, Ug 0,6, 40 dB
Glasaufbau : 8/14/4/14/6

Randverbund Warme Kante grau
Griffsitz
1 458 mm K K DM15 GSH Fang+Putzschere = JA
2 513 mm DK Fenster K DM15 GSH Links
Zusatzprofile Profil.-Nr.
unten Basisprofil 31/30
Dübelsystem li/re/ob 6,5mm
Entwässerung Entwässerung außen
Maß 1600 mm x 1000 mm

Fensterbankanschlussleiste 18441 30mm mittig
Glas 3-fach
Montage 1 flg. Fenster
Sprela Profil 200 Innenbank 300 mm weiß
Rahmenverbreiterung 30/82mm 19367 weiß

Demontage/ Entsorgung Holzeinfachfenster

**2.5.10 Lieferung und Montage**
Lieferung und Montage Elemente incl. Bauanschlußfuge
mit Kompriband außen, schäumen, Fensterfolie innen,
ggf Verleistung
Menge: 11,000 Stck

**2.5.20 Innenfensterbank Sprela Typ 200**
Innenfensterbank Sprela Typ 200
Ausladung bis 200 mm
Oberfläche weiß, ohne Nase
Menge: 11,000 Stck

**2.5.30 Demontage und Entsorgung alte Elemente**
Menge: 11,000 Stck

**2.5.40 Beiputzarbeiten in der Laibung**
Beiputzarbeiten in der Laibung
Ausschäumen der Hohlräume bis 50 mm
Menge: 11,000 Stck

#### Abschnitt 2.6 3 teilig Kunststoff Element TH

*Hinweis*
3-tlg. Kunststoff Element
2-flg. Fenster bis 3,50 qm
Festverglasung unterer Teil bis 20cm Höhe
1 Kipp- und 1 Drehkipp-Beschläge,
einschl. Isolierverglasung, liefern und einbauen,

Rahmen BR AS 80mm
Flügel Flügel AS/MD 83mm
Glasleiste Kombi-GL 23mm Eckige Optik
Kämpfer Pfosten AS 92mm
Farbe Element weiß
Dichtung Dichtung silbergrau
2-fach Iso-Glas, Ug 0,6,

Randverbund Warme Kante grau
Feld Griffsitz
1 458 mm K K DM15 GSH Fang+Putzschere = JA
2 513 mm DK Fenster K DM15 GSH Links
Zusatzprofile Profil.-Nr.
unten Basisprofil 31/30
Dübelsystem li/re/ob 6,5mm
Entwässerung außen
Maß 2350 mm x 1400 mm
Hofseite
Fensterbankanschlussleiste 18441 30mm mittig
Sprela Profil 200 Innenbank 300 mm weiß
Rahmenverbreiterung 30/82mm 19367 weiß
Demontage/ Entsorgung Holzeinfachfenster

**2.6.10 Lieferung und Montage**
Lieferung und Montage Elemente incl. Bauanschlußfuge
mit Kompriband außen, schäumen, Fensterfolie innen,
ggf Verleistung
Menge: 8,000 Stck

**2.6.20 Innenfensterbank Sprela Typ 200**
Innenfensterbank Sprela Typ 200
Ausladung bis 200 mm
Oberfläche weiß, ohne Nase
Menge: 8,000 Stck

**2.6.30 Demontage und Entsorgung alte Elemente**
Menge: 8,000 Stck

**2.6.40 Beiputzarbeiten in der Laibung**
Menge: 8,000 Stck

#### Abschnitt 2.9 1-flg. Kunststoff Element Kleinteilig

*Hinweis*
1-tlg. Kunststoff Element

1-flg. Fenster, bis 1,00 qm
1-flg. Fenster mit Pfosten,
Dreh- und Drehkipp-Beschlag,
einschl. Isolierverglasung, liefern und einbauen,

Rahmen BR AS 80mm
Flügel Flügel AS/MD 83mm
Glasleiste Kombi-GL 23mm Eckige Optik
Kämpfer Pfosten AS 92mm
Farbe Element weiß
Dichtung Dichtung silbergrau

3-fach Glas, Ug 0.6 W/m²K
Glasaufbau : 4/14/4/14/4

DK Fenster K DM15 GSH Rechts
Abweichung Feld Basis Beschlag
2 Griffsitz 413.0
Kopplungsprofil 89,5/20 (2 mm
Abstand)
Dübelsystem li/re/ob 6,5mm
Entwässerung Entwässerung außen
Maß 300 x 600

Fensterbankanschlussleiste 18441 30mm mittig
Glas 3-fach
Montage Fenster
Demontage/ Entsorgung Holzeinfachfenster
Sprela Profil 200 Innenbank 300 mm weiß
Rahmenverbreiterung 30/82mm 19367 weiß

**2.9.10 Lieferung und Montage**
Lieferung und Montage Elemente incl. Bauanschlußfuge
mit Kompriband außen, schäumen, Fensterfolie innen,
ggf. Verleistung
Menge: 4,000 Stck

**2.9.20 Innenfensterbank Sprela Typ 200**
Innenfensterbank Sprela Typ 200
Ausladung bis 200 mm
Oberfläche weiß, ohne Nase
Menge: 4,000 Stck

**2.9.30 Demontage und Entsorgung alte Elemente**
Menge: 4,000 Stck

**2.9.40 Beiputzarbeiten in der Laibung**
Menge: 4,000 Stck

#### Abschnitt 2.10 Malerarbeiten

**2.10.10 Putz u. Malerarbeiten**
Feinputz u. Malerarbeiten der Laibung
  links/rechts/oben/unten bis 25cm tief
  Alle Fenster
Menge: 570,000 lfm

#### Abschnitt 2.11 Regelair_Belüftung

**2.11.10 Lieferung + Montage Fensterlüfter**
ZFHVA 5-35: Feuchtegeführter Außenbauteil-Luftdurchlass
mit Verschlusshebel und akustischer Grundplatte SK 03

Fensterfalzlüfter aus Kunststoff zum paarweisen Einbau
für Kunststofffenster.
Zulässig nach EnEV und DIN 1946-6
Klassifizierung der Luftdurchlässigkeit nach DIN EN
1026
Nach Vorgabe des Lüftungskonzeptes.
Menge: 180,000 Stk

#### Abschnitt 2.13 Stundenlohnarbeiten

**2.13.10 zus. Facharbeitenstunden**
für nicht vorhersehbare Leistungen
Menge: 20,000 Std.

USt %: 19,00
